# Leistungsbeschreibung (GAEB DA XML 3.2, DA81)
Projekt: Projekt
Währung: EUR
Erstellt mit: myview DataGenerator GAEB, myview-GAEB-DA-XML-Export, 26.04.2024

## LV Bezeichnung
Datum: 26.04.2024

### 01 Leuchten

#### 01.01 Ein-/Aufbauleuchten

##### 01.01.01 Ein-/Aufbauleuchten

**01.01.01.001 PanelLUX SQUARE BL 30**
LED-Einlegepanel PanelLUX SQUARE BL 30
30 W | 620 x 620 mm | 4.000 K

Hocheffizientes LED-Panel zum Einbau in eine Rasterdecke. Prismatischer Diffusor, vergilbungsfrei, aus Kunststoff. Lichtverteilung symmetrisch. Gleichmäßige und flickerfreie Ausleuchtung. Das Vorschaltgerät muss separat bestellt werden und wird mit einem Stecker verbunden. Einfacher Austausch von herkömmlichen Rasterdeckenleuchten. Rahmen oder Seilabhängung als Zubehör erhältlich. Dank minimaler Blendung (UGR < 19) für Bildschirmarbeitsplätze geeignet. Geeignet für den Einsatz in der Lebensmittel- und Getränkeindustrie.

Abstrahlwinkel: 85°
Farbtemperatur: 4.000 K
Farbwiedergabeindex: > 80
Lichtausbeute: 147 lm/W
Systemleistung: 30 W
Leuchtenlichtstrom: 4.400 lm
Lichtaustritt: direkt
Abstrahlcharakteristik: symmetrisch
Effizienzklasse der Lichtquelle: E
UGR längs:
18,5
UGR quer: 17,4
Dimmbar: ja

Art der Dimmung:  je nach VSG
Anschlussart: je nach VSG
Spannungsbereich [AC]: 200 - 240 V AC, 50/60 Hz
Schutzklasse: III
Schutzart: IP20
Schlagfestigkeit: IK02
Mittlere Nutzlebensdauer [L80,B50] bei 25°C: 80000 h
Betriebstemperatur: -25 bis +45 °C
Module per LSS B16A: 109
Module per LSS C16A: 182
Gehäusematerial: Aluminium
Gehäusefarbe: weiß
Abdeckung: prismatisch
Material der Abdeckung: PS
Länge x Breite x Höhe: 620 x 620 x 27 mm
Gewicht: 1,9 kg
CE-Kennzeichnung: ja
D-Kennzeichnung: nein
Artikelbezeichnung: PanelLUX SQUARE BL 30
Artikelnummer: 626240301001
Menge: 6,000 Stück
